# Trockenbau
Angebotsaufforderung (GAEB 90, DA83)
Währung: EUR

## Zusätzlicher Text
1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Trockenbau
Datum: 04.05.26

### Bereich 01 Trockenbau

#### Abschnitt 01.01 Trockenbauwände

**01.01.0010 Nichttragende innere Trennwand W 112, dicke 125 mm**
Nichttragende innere Trennwand nach DIN 4103 Teil 1,
als Montagewand, Einbaubereich 1
Wandhöhe: bis ca. 3,6 m

System Knauf-Ständerwand W 112,
aus verzinkten UW und CW-Wandprofilen nach
DIN 18182/Teil-1,

feuerhemmend,
Schallschutz  Rw 49,7 dB

beidseitig, 2-lagig mit Knauf-Gipskarton-Bauplatten
(GKB) nach DIN 18 180,
12.5 mm dick, beplankt,
Wanddicke:  125 mm

Hohlraumisolierung aus Mineralfaserdämmstoff nach DIN
18 165, 1-lagig,
60 mm dick, Rohdichte  40 Kg/m,
Fugenverspachtelung nach Qualitätsstufe
Q2 als Standardverspachtelung,liefern und nach
Werksvorschrift einbauen.

Gipskarton-Montagewand entsprechend
den Herstellervorschriften einschl.
aller Materialen, Eckausbildung,
Anschlußdichtungen und Anschlussfugen, sowie
Herstellen der Anschlussfugen und Oberflächenbehandlung
Q2 gemäß Technischen Vorbemerkungen.
Menge: 156,000 m2

**01.01.0020 Nichttragende innere Trennwand W 112, dicke 150 mm**
Wie Vorposition, jedoch Wanddicke 150 mm
Mineralfaserdämmstoff 80 mm dick

System Knauf-Ständerwand W 112,
aus verzinkten UW und CW-Wandprofilen 100 nach

DIN 18182/Teil-1.

Wandhöhe: bis ca. 3,6 m
Menge: 38,000 m2

**01.01.0030 Nichttragende innere Trennwand W 115, dicke 205 mm**
Wie Vorposition, jedoch Wanddicke 205 mm
Mineralfaserdämmstoff 150 mm dick

System Knauf-Ständerwand W 115,
aus verzinkten 2fachen UW und CW-Wandprofilen 75 nach

DIN 18182/Teil-1.

Wandhöhe: bis ca. 3,6 m
Menge: 134,000 m2

**01.01.0040 Zulage Schallschutz**
*** Bedarfsposition ohne GB
Zulage zur Erhöhung des Schallschutzes auf Rw 60,6 dB
durch beidseitige Aufdopplung mit 12,5 mm Silentboard
gemäß Hersteller mit Schraube Gipskarton auf Gipskarton
verschraubt.
Menge: 156,000 m2

**01.01.0050 Nichttragende Trennwand W112 Dicke 150mm, F90 Serverraum**
Nichttragende innere Trennwand DIN 4103-1 als
Montagewand,
Brandschutztechnische Anforderungen an die Bekleidung,
Feuerwiderstandsklasse 90 Minuten nach DIN 4102-2.
Bewertetes Schalldämm-Maß Rw = 60,1 dB
Wandhöhe: 3,70 m
Wanddicke: 150 mm
Umlaufende Anschlüsse starr,
vorhandener Befestigungsuntergrund Stahlbeton/
Mauerwerk
Ausführung mit Unterkonstruktion aus verzinkten
Stahlblechprofilen DIN 18182-1,
Metallständer CW 100, Achsabstand 625 mm, Boden und
Deckenanschlüsse mit Randprofilen UW 100,
Befestigung mit bauaufsichtlich zugelassenen
Befestigungsmitteln.
Dämmschicht aus Mineralwolle nach DIN EN 13162, Dicke
40 mm,
Baustoffklasse A1, nichtbrennbar nach DIN 4102 und EN
13501-1,
Bemessungswert der Wärmeleitfähigkeit 0,040 W/(m*K),*
längenbezogener Strömungswiderstand AFr nach DIN EN
29053: 5 kPa*s/m²,
einlagig, dicht stoßen, abrutschsicher verlegen,
Beplankung beidseitig aus Gipsplatten GKFI DIN 18180
bzw. Typ DFH2IR EN 520:
zweilagig, Plattendicke 2x 12,5 mm,
Verschraubung gemäß Hersteller
oberste Plattenlage mit Klammern auf der ersten
Plattenlage befestigt,
Verarbeitung gemäß DIN 18181.
Verspachtelung der Gipsplatten gemäß Merkblatt Nr. 2
des Bundesverbandes der Gipsindustrie e.V.
Qualitätsstufe Q2 Standardverspachtelung,
Verarbeitung gemäß DIN 18181. Die Ausführung erfolgt
unter Verwendung von DIN EN 13963, Spachtelmaterial
gemäß Herstellervorgaben.

Ausführung gemäß Hersteller und baurechtlichen
Vorschriften. Nachweise sind vorzulegen.
Inkl. aller Befestigungmaterialien.

Planungsgrundlage: Knauf Metallständerwand W112.de oder
Gleichwertig
Menge: 27,000 m2

**01.01.0060 Nichttragende innen Trennwand F90, W131, Dicke 136 mm, Wand DG**
Nichttragende, raumabschließende Brandwand als
Montagewand,
Feuerwiderstandsklasse DIN 4102-2: F90-A
Wandhöhe: ca. 7 m
(max. zul. Wandhöhe: 7,00 m)
Wanddicke: 136 mm
Umlaufende Anschlüsse starr,
vorhandener Stahlbeton und Dachkonstruktion
Ausführung mit Unterkonstruktion aus verzinkten
Stahlblechprofilen DIN 18182-1,
Metallständer CW 75, Achsabstand 312,5 mm, Boden und
Deckenanschlüsse mit Randprofilen UW 75.
Dämmschicht aus Mineralwolle nach DIN EN 13162, Dicke
60 mm,
Baustoffklasse A1, nichtbrennbar nach DIN 4102 und EN
13501-1,
Bemessungswert der Wärmeleitfähigkeit 0,040 W/(m*K),*
längenbezogener Strömungswiderstand AFr nach DIN EN
29053: 5 kPa*s/m²,
einlagig, dicht stoßen, abrutschsicher verlegen,
Beplankung aus Gipsplatten GKFI DIN 18180
zweilagig, Plattendicke 2x 15 mm,
Verschraubung mit Diamantschraube
Verarbeitung gemäß DIN 18181.
1 Lage Stahlblech gemäß DIN EN 10130 und DIN EN 10152,
als Platten oder Rollenware, verzinkt, Stahlblechgüte
DC01+ZE, Nennblechdicke  0,5 mm, unter obersten
Beplankungslage.
Verspachtelung der Gipsplatten gemäß Merkblatt Nr. 2
des Bundesverbandes der Gipsindustrie e.V.
Qualitätsstufe Q2 Standardverspachtelung,
Verarbeitung gemäß DIN 18181. Die Ausführung erfolgt
unter Verwendung von DIN EN 13963, Spachtelmaterial
oder alternativ Fügenfüll.
Ausführung gemäß Hersteller
Diese Ausführung ist eine Erweiterung zum
Verwendbarkeitsnachweis Brandschutz. Vorherige
Abstimmung mit Hersteller empfohlen.

Planungsgrundlage Knauf Metallständerwand anstelle von
Brandwand W131.de
Menge: 55,000 m2

**01.01.0070 Zulage für Wand mit Beplankung Feuchtraum**
Zulage für Wand mit Beplankung aus Feuchtraumplatten
mit imprägnierten Gipskartonbauplatten GKBi
Abrechnung über Wandoberfläche
mit einseitig 2-lagiger Beplankung GKBi
Menge: 470,000 m2

**01.01.0080 Zulage Türöffnung in Trockenbauwand**
Herstellung einer Türöffnung in nichttragender inneren
Trennwand mit verstärkten Ständerwerkprofilen im
Öffnungsbereich.
Laibungsprofile Raumhoch aus UA-Profilen, an Kopf- und
Fußanschlussbereichen mit Knauf Türpfostensteckwinkeln
und geeigneten Verankerungsmitteln an angrenzenden
Bauteilen befestigt.
Als Türsturz ist ein UW-Profil mit zwei vertikalen
Auswechslungen aus CW-Profilen einzubauen und
kraftschlüssig an Profilen zu befestigen.
Horizontal- / Längsfugen nicht entlang der Türöffnung
anordnen, sondern zur Türmitte versetzen, dazu
Merkblatt Nr. 8 des Bundesverbandes der Gipsindustrie
e.V. beachten.
Öffnungsmaß:  0,875x 2,135 m
Laibungsprofil: UA 100
Sturzprofil: UW 100
Wandhöhe: bis ca. 2,83 m
Befestigungsuntergrund: Holzbauweise
Verschraubung: Schnellbauschrauben oder bauaufsichtlich
zugelassene Verbindungsmittel.
Inkl. aller Anschlüsse und Befestigungen.
Menge: 14,000 Stk

**01.01.0090 Knauf W-623, Vorsatzschale Raumhoch, GKBI**
Vorsatzschale, direkt befestigt, DIN 4103, Teil 1,
Wandhöhe bis UK Rohdecke,

Einbaubereich I,
Unterkonstruktion aus verzinkten Stahlblechprofilen,
als Einfachständerwerk, CD 60/27

Seitliche und untere Anschlüsse starr,
oberer Anschluß an Rohdecke Stahlbetondecke,

Dämmschicht aus mineralischem Faserdämmstoff
DIN 18165 Teil 1, einlagig dicht gestoßen,
abrutschsicher verlegen,
Dicke bis 40 mm,

Beplankung, zweilagig,
aus Gipskarton-Bauplatten imprägniert (GKBI),
Längskanten abgeflacht (AK),
Plattendicke 12,5 mm,
Platten stumpf stoßen, spachteln und schleifen
zur vollständigen Glätte, als Untergrund für einen
Anstrich, oder Fliesen.

Befestigung mit Schnellbauschrauben,
sichtbare Befestigungsmittel spachteln und schleifen.

Gipskartonplatten Vorsatzschale entsprechend
den Herstellervorschriften einschl.
aller Materialen, Eckausbildung,
Anschlußdichtungen und Anschlussfugen, sowie
Herstellen der Anschlussfugen und Oberflächenbehandlung
Q2 gemäß Technischen Vorbemerkungen.
Menge: 32,000 m2

**01.01.0100 Zulage Vorsatzschale Raumhoch F90**
*** Bedarfsposition ohne GB
Zulage für Mehraufwand Brandschutzanforderungen F90.
Inkl. aller Befestigungsmaterialien, und Nachweise
Menge: 32,000 m2

**01.01.0110 Schachtwände F90 schließen**
bestehende Schachtwände schließen,
direkt befestigt, DIN 4103, Teil 1, Wandhöhe bis UK
Rohdecke,
Einbaubereich I,
Unterkonstruktion aus verzinkten Stahlblechprofilen,
als Einfachständerwerk, CD 60/27

Seitliche und untere Anschlüsse starr,
oberer Anschluß an Rohdecke Stahbetondecke

Dämmschicht aus mineralischem Faserdämmstoff
DIN 18165 Teil 1, einlagig dicht gestoßen,
abrutschsicher verlegen,
Dicke bis 40 mm,

Beplankung, zweilagig,
aus Gipskarton-Bauplatten imprägniert (GKBI),
Längskanten abgeflacht (AK),
Plattendicke 12,5 mm,
Platten stumpf stoßen, spachteln und schleifen
zur vollständigen Glätte, als Untergrund für einen
Anstrich, oder Fliesen.

Befestigung mit Schnellbauschrauben,
sichtbare Befestigungsmittel spachteln und schleifen.

Brandschutzanforderungen F90 sind zu beachten und um
zusetzten.

Gipskartonplatten Vorsatzschale entsprechend
den Herstellervorschriften einschl.
aller Materialen, Eckausbildung,
Anschlussdichtungen und Anschlussfugen, sowie
Herstellen der Anschlussfugen und Oberflächenbehandlung
Q2 gemäß Technischen Vorbemerkungen.
Menge: 61,000 m2

**01.01.0120 Schachtwände F90 neu erstellen**
*** Bedarfsposition ohne GB
Schachtwände, direkt befestigt, DIN 4103, Teil 1,
Wandhöhe bis UK Rohdecke,

Einbaubereich I,
Unterkonstruktion aus verzinkten Stahlblechprofilen,
als Einfachständerwerk, CD 60/27

Seitliche und untere Anschlüsse starr,
oberer Anschluß an Rohdecke Stahbetondecke

Dämmschicht aus mineralischem Faserdämmstoff
DIN 18165 Teil 1, einlagig dicht gestoßen,
abrutschsicher verlegen,
Dicke bis 40 mm,

Beplankung, zweilagig,
aus Gipskarton-Bauplatten imprägniert (GKBI),
Längskanten abgeflacht (AK),
Plattendicke 12,5 mm,
Platten stumpf stoßen, spachteln und schleifen
zur vollständigen Glätte, als Untergrund für einen
Anstrich, oder Fliesen.

Befestigung mit Schnellbauschrauben,
sichtbare Befestigungsmittel spachteln und schleifen.

Brandschutzanforderungen F90 sind zu beachten und um
zusetzten.

Gipskartonplatten Vorsatzschale entsprechend
den Herstellervorschriften einschl.
aller Materialen, Eckausbildung,
Anschlußdichtungen und Anschlussfugen, sowie
Herstellen der Anschlussfugen und Oberflächenbehandlung
Q2 gemäß Technischen Vorbemerkungen.
Menge: 61,000 m2

**01.01.0130 Zulage Verstärkung für Sanitärobjekte**
Ergänzende Verstärkung der Vorsatzschale im Bereich der
Sanitärobjekte.
Verstärkung der Unterkonstruktion und der zusätzlichen
Aussteifung der Platten mit Mehrschichtplatte für die
Aufnahme der Lasten von WC und Waschbecken.
Inkl. zusätzliche Verankerung der Vorsatzschale in
Dachsparren und Mauerwerkswand.
Abmessungen bxh ca. 60cm x 1,20m

Entsprechend den Herstellervorschriften einschl.
aller Materialen und Befestigungsmateralien.
Menge: 33,000 m2

**01.01.0140 Zulage Verstärkung für Monitore**
*** Bedarfsposition ohne GB
Ergänzende Verstärkung der Trockenbauwände für Monitore
etc..
Verstärkung der Unterkonstruktion und der zusätzlichen
Aussteifung der Platten mit Mehrschichtplatte für die
Aufnahme der Lasten von Monitore etc.
Inkl. zusätzliche Verankerung der Vorsatzschale in
Dachsparren und Mauerwerkswand.
Abmessungen bxh ca. 60cm x 1,20m

Entsprechend den Herstellervorschriften einschl.
aller Materialen und Befestigungsmateralien.
Menge: 10,000 St

**01.01.0150 Knauf W-626, Drempel**
Freistehende Vorsatzschale DIN 4103, Teil 1, Wandhöhe
bis 1,00 m über FFB,

Einbaubereich I,
Unterkonstruktion aus verzinkten Stahlblechprofilen,
als Einfachständerwerk, CW 75
im Bereich von Sanitärgegenständen mit
verstärkten Ständern,
Seitliche und untere Anschlüsse starr,
oberer Anschluß an Rohdecke Holzbalkendecke,

Dämmschicht aus mineralischem Faserdämmstoff
DIN 18165 Teil 1, einlagig dicht gestoßen,
abrutschsicher verlegen,
Dicke 40 mm,
Beplankung, zweilagig,
aus Gipskarton-Bauplatten (GK),
Längskanten abgeflacht (AK),
Plattendicke 12,5 mm,
Platten stumpf stoßen, spachteln und schleifen
zur vollständigen Glätte, als Untergrund für einen
Anstrich, oder Fliesen.

Befestigung mit Schnellbauschrauben,
sichtbare Befestigungsmittel spachteln und schleifen.

Gipskartonplatten Vorsatzschale entsprechend
den Herstellervorschriften einschl.
aller Materialen, Eckausbildung,
Anschlußdichtungen und Anschlussfugen, sowie
Herstellen der Anschlussfugen und Oberflächenbehandlung
Q2 gemäß Technischen Vorbemerkungen.
Menge: 13,000 m2

**01.01.0160 Kantenschutz**
Außenecke ausbilden
mit Knauf-Eckschutzschiene 31/31/0,4 verzinkt, wandhoch
einbauen und nach Werksvorschrift verspachteln.
Menge: 401,000 m

**01.01.0170 Zulage Ausschnitt, rund D= 20 mm**
Ausschnitt im Bereich der GK-Konstruktion fachgerecht
einmessen, anlegen und herstellen.
Die UK der Wand ist im Vorfeld unter Berücksichtigung
des Ausschnitte auszurichten und herstellen.

Für Sanitär & Heizung
& Schrauben Waschtisch & WC
Menge: 230,000 St

**01.01.0180 Zulage Ausschnitt, rund D= 50 mm**
Ausschnitt im Bereich der GK-Konstruktion fachgerecht
einmessen, anlegen und herstellen.
Die UK der Wand ist im Vorfeld unter Berücksichtigung
des Ausschnitte auszurichten und herstellen.
Menge: 20,000 St

**01.01.0190 Zulage Ausschnitt, rund D= 80 mm**
Ausschnitt im Bereich der GK-Konstruktion fachgerecht
einmessen, anlegen und herstellen.
Die UK der Wand ist im Vorfeld unter Berücksichtigung
des Ausschnitte auszurichten und herstellen.

Für Steckdosen & Lichtschalter
Menge: 150,000 St

**01.01.0200 Zulage Ausschnitt, rund D= 100 mm**
Ausschnitt im Bereich der GK-Konstruktion fachgerecht
einmessen, anlegen und herstellen.
Die UK der Wand ist im Vorfeld unter Berücksichtigung
des Ausschnitte auszurichten und herstellen.
Menge: 30,000 St

**01.01.0210 Zulage Ausschnitt rechteckig 140x180mm**
Ausschnitt im Bereich der GK-Konstruktion fachgerecht
einmessen, anlegen und herstellen.
Die UK der Wand ist im Vorfeld unter Berücksichtigung
des Ausschnitte auszurichten und herstellen.

Abmessungen ca. 140x180mm oder ähnlich.
WC Drücker
gemäß Plan Haustechnik
Menge: 26,000 St

**01.01.0220 Zulage Ausschnitt rechteckig für Elektroverteilung**
*** Bedarfsposition ohne GB
Ausschnitt im Bereich der GK-Konstruktion fachgerecht
einmessen, anlegen und herstellen.
Die UK der Wand ist im Vorfeld unter Berücksichtigung
des Ausschnitte auszurichten und herstellen.
Erforderliche Traversen, zusätzliche Ständer und
Wechsel sind mit einzukalkulieren.
4 seitig mit Kantenprofil einspachteln.

Abmessungen ca. 0,75x0,35 oder ähnlich.
gemäß Plan Haustechnik
Menge: 5,000 St

**01.01.0230 Zulage Anpassung an Dachschrägen Montagewände**
Anschluss an Dachschrägen, als Zulage Montagewände
Menge: 40,000 m

**01.01.0240 Zulage Ecke schiefwinklig, Montagewand**
*** Bedarfsposition ohne GB
Ecke als Zulage für Montagewand, schiefwinklig,
verstärken mit flexiblen Eckenprofilen aus verzinkem
Stahlblech.
Gemäß Herstellerangaben verbauen.
Erzeugnis Knauf Flexibles Eckenprofil oder
gleichwertig.
Menge: 5,000 m

**01.01.0250 Zulage Arbeitshöhen über 3,0 m.**
Zulage zu vorbeschriebenen Erstellung von Wänden
für Wand- und Deckenhöhen über 3,0 bis 5,50 m.

Es werden nur die Flächen über 3 m abgerechnet.
Höhe bis ca. 3,7m
Menge: 123,000 m2

#### Abschnitt 01.02 Abgehängte Decke

**01.02.0010 Deckenbekleidung mit Holz- Unterkonstruktion**
Deckenbekleidung mit Holz-Unterkonstruktion.

UK Traglattung 30/50
GKB 10 Decklage GKB/I* 12,5 mm
Dachschrägen-/Deckenbekleidung DIN 18168-1,
Einbauhöhe in ca 2,30 m Befestigungsuntergrund
Holzsparren,
Kehlbalken/-zangen, Achsmaß in 63 cm Erzeugnis/System:

Knauf Dachgeschoss-Bekleidung D611

Ausführung wie folgt:
- Traglattung 30/50

- GKBI Platten doppelt beplankt

Deckenlage/Bekleidung

Verarbeitung DIN 18181, einlagig,
aus Gipskarton-Bauplatten GKB/
imprägniert GKBI* DIN 18180,

Dicke 12,5 mm,
inkl. alle Anschlüsse und Befestigungenmit
systemspezifischen
Befestigungsmitteln,
Fugen und Befestigungsmittel spachteln,
Qualitätsstufe Q2
Menge: 170,000 m2

**01.02.0020 Deckenbekleidung F90 Kellerdecke Kappendecke**
Deckenbekleidung nach DIN 18168-1,
Einbauhöhe: ca. 3,60 m.
Feuerwiderstandsklasse DIN 4102-2 F90,
für die Deckenbekleidung allein bei Brandbeanspruchung
von unten zum Schutz der Rohdecke.

Befestigungsuntergrund: Stahlbetondecke
Ausführung der Unterkonstruktion aus verzinkten
Stahlblechprofilen DIN 18182-1,
als Tragprofile CD 60/27.
Befestigen gemäß Hersteller oder bauaufsichtlich
zugelassenen Befestigungsmitteln.
Dämmschicht aus Mineralwolle nach DIN EN 13162, Dicke
20 mm,
Baustoffklasse A1, nichtbrennbar nach DIN 4102 und EN
13501-1,
Bemessungswert der Wärmeleitfähigkeit 0,035 W/(m*K),
längenbezogener Strömungswiderstand AFr nach DIN EN
29053:  10 kPa*s/m²,
einlagig, dicht stoßen, abrutschsicher verlegen.
Decklage/Bekleidung aus Gipsplatten GKFI DIN 18180 bzw.
Typ DFH2 EN 520: Massivbauplatte imprägniert,
zweilagig, Plattendicke 2x 20 mm,
Verarbeitung gemäß DIN 18181.
Verspachtelung der Gipsplatten gemäß Merkblatt Nr. 2
des Bundesverbandes der Gipsindustrie e.V.
Qualitätsstufe Q2 Standardverspachtelung,
Verarbeitung gemäß DIN 18181. Die Ausführung erfolgt
unter Verwendung von DIN EN 13963, Spachtelmaterial
gemäß Hersteller.
Diese Ausführung ist eine Erweiterung zum
Verwendbarkeitsnachweis Brandschutz.

Ausführung gemäß Knauf System-Datenblatt D11.de, System
Knauf Plattendecke D112.de oder gleichwertig.
Menge: 49,000 m2

**01.02.0030 Zulage Arbeitshöhen über 3m**
Zulage zu vorbeschriebenen Erstellung von
Deckenbekleidung
für Wand- und Deckenhöhen über 3,0 bis 5,50 m.

Es werden nur die Flächen über 3 m abgerechnet.
Menge: 219,000 m2

**01.02.0040 Dachgeschoss Deckenbekleidung mit Holz- Unterkonstruktion an Bestand anpassen**
Dachgeschoss Deckenbekleidung mit
Holz-Unterkonstruktion.

UK Traglattung 30/50
GKB 10 Decklage GKB/I* 12,5 mm
Dachschrägen-/Deckenbekleidung DIN 18168-1,
Einbauhöhe in ca 2,30 m Befestigungsuntergrund
Holzsparren,
Kehlbalken/-zangen, Achsmaß in 63 cm Erzeugnis/System:

Knauf Dachgeschoss-Bekleidung D611

Ausführung wie folgt:
- Traglattung 30/50

- Feuerschutzplatte 45 mm

Deckenlage/Bekleidung

Verarbeitung DIN 18181, einlagig,
aus Gipskarton-Bauplatten GKB/
imprägniert GKBI* DIN 18180,

Dicke 12,5 mm,
inkl. alles Fensterleibungen und Anschlüssen,
an Kniestock befestigen mit systemspezifischen
Befestigungsmitteln,
Fugen und Befestigungsmittel spachteln,
Qualitätsstufe Q2
Menge: 80,000 m2

**01.02.0050 Dachgeschoss Deckenbekleidung mit Holz- Unterkonstruktion**
Dachgeschoss Deckenbekleidung mit
Holz-Unterkonstruktion.

UK Traglattung 30/50
GKB 10 Decklage GKB/I* 12,5 mm
Dachschrägen-/Deckenbekleidung DIN 18168-1,
Einbauhöhe in ca 2,30 m Befestigungsuntergrund
Holzsparren,
Kehlbalken/-zangen, Achsmaß in 63 cm Erzeugnis/System:

Knauf Dachgeschoss-Bekleidung D611

Ausführung wie folgt:
- Traglattung 30/50

- Feuerschutzplatte 45 mm

Deckenlage/Bekleidung

Verarbeitung DIN 18181, einlagig,
aus Gipskarton-Bauplatten GKB/
imprägniert GKBI* DIN 18180,

Dicke 12,5 mm,
inkl. alles Fensterleibungen und Anschlüssen,
an Kniestock befestigen mit systemspezifischen
Befestigungsmitteln,
Fugen und Befestigungsmittel spachteln,
Qualitätsstufe Q2
Menge: 19,000 m2

**01.02.0060 Zulage Traglattung 30/50**
Traglattung 30/50mm
zur Anbringung der Deckenbekleidung.
Menge: 19,000 m2

**01.02.0070 Zulage Feuerschutzplatten**
*** Bedarfsposition ohne GB
Zulage Feuerschutzplatten auf Decken mit
Brandschutzanforderung
Feuerwiderstandsklasse F 90
Menge: 19,000 m2

**01.02.0080 Zulage Zwischensparrendämmung Mineralwolle**
*** Bedarfsposition ohne GB
Bei Bedarf Wärmedämmung Mineralwolle WLG 035
zurückbauen und neu einbauen
0,035 W/mK
Dicke 200 mm

Ausführen der Position nur in Rücksprache mit
Bauleitung.
Menge: 19,000 m2

**01.02.0090 Zulage Dampfsperre**
*** Bedarfsposition ohne GB
Bei Bedarf  Dampfsperre pro clima Intello
2,400W/mk

Position inkl. Rückbau und fachgerechten anschließen
und verkleben an Bestand.
Ausführen der Position nur in Rücksprache mit
Bauleitung.
Menge: 19,000 m2

**01.02.0100 Zulage Arbeitshöhen über 3,0 m.**
Zulage zu vorbeschriebenen Erstellung von Decken
für Wand- und Deckenhöhen über 3,0 bis 5,50 m.

Es werden nur die Flächen über 3 m abgerechnet.
Höhe bis ca. 3,7m
Menge: 99,000 m2

### Bereich 03 Stundenlohnarbeiten

#### Abschnitt 03.01 Stundenverrechnungssätze

**03.01.0010 Facharbeiter**
Stundenverrechnungssatz für einen Facharbeiter.
Menge: 5,000 h

**03.01.0020 Helfer/-in**
Stundenverrechnungssatz für einen Helfer.
Menge: 5,000 h

USt %: 19,00
